# Fassade Hauspaneel
Leistungsbeschreibung (GAEB DA XML 3.2, DA81)
Projekt: 00112
Währung: EUR
Vergabeart: Beschränkte Ausschreibung
Erstellt mit: GXML Toolbox V3.2 R20140604, ORCA AVA 23.0 SP2 - Enterprise Edition 23.00.02, 08.11.2024

## 01 Fassade haushaut Hauspaneel

*Hinweis: Verfasser:*
Verfasser:

Haushaut GmbH

Grundlage für die Ausführung der beschriebenen
Leistung sind
die national geltenden Vorschriften, Fachregeln und
Normen.

Folgende Unterlagen liegen dem Leistungsverzeichnis
zugrunde:

Das nachstehende Leistungsverzeichnis wurde anhand der
uns
zur Verfügung gestellten Planunterlagen nach den
zurzeit
geltenden allgemeinen Regeln der Technik erstellt. Die
Positionen sind vom Bieter auf Durchführbarkeit zu
prüfen, die Mengen sind am Objekt auf Richtigkeit zu kontrollieren und gegebenenfalls zu ändern.
Materialverschnitt, Falzverluste sowie Klein- u.
Befestigungsmaterial sind in die betreffenden
Positionen einzurechnen.
Abrechnung erfolgt nach bauseitigem
Aufmaß.
Die Besichtigung der Baustelle vor Angebotsabgabe wird
dringend angeraten.
Arbeits-, Fassaden- und Schutzgerüste sowie mögliche
Straßenabsperrungen und behördliche Genehmigungen,
Blitzschutz, Nebengebäude, Balkone, Vordächer sind in
dieser Ausschreibung nicht enthalten. Die Bauphysik und
Statik sind bauseits zu erbringen.

Die Haushaut GmbH übernimmt sowohl für die
Vollständigkeit der Einzelpositionen zur Ausführung der beschriebenen Leistungen als auch für die Richtigkeit der Maßangaben in den Einzelpositionen keine Haftung.
Der Planer hat alle Aussagen und Angaben auf Richtigkeit zu prüfen und gegebenenfalls anzupassen.

Hierbei handelt es sich um eine
Ausschreibungszuarbeit, die dem Planer (z.B.
Architekten) als Beratungsservice zur Verfügung gestellt wird.

**2 haushaut Wetterschenkel**
Liefern und Montieren von haushaut Wetterschenkel
(Geschoßtrennprofil) für den unteren Abschluss oder als Horizontaltrennung.
Einschließlich Befestigungsmaterial, Stoßverbinder und anarbeiten an die Fassadenbekleidung.

Abkantung: 3 Stk.
Länge:  mm
Materialdicke: 0,7mm
Materialqualität: Haushaut Falzband H41
Farbe: wie Hauptposition
Menge: 0,000 m

**3 haushaut Startprofil**
Liefern und Montieren von haushaut Startprofilen
für den oberen Anschluss.
Einschließlich Befestigungsmaterial.

Länge: nach Bedarf
Materialdicke: wie Hauptposition
Materialqualität: wie Hauptposition
Farbe: wie Hauptposition

Das Profil wird mittig mit einem Fixpunkt montiert. Alle weiteren Befestigungspunkte werden mit einer Langlochstanze vorgelocht, um die thermische Längenänderung zu gewährleisten.

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Menge: 0,000 m

**4 Fassadenbekleidung mit haushaut Hauspaneele**
Liefern und Montieren einer Fassadenbekleidung aus
haushaut Hauspaneele inkl. Befestigungsmaterial,
Die Montage erfolgt geradlinig und fluchtgerecht auf
vorhandener Unterkonstruktion.

Baubreite inkl. Fuge 15mm: 200mm/ 300 mm
Länge: 800mm  - 6000 mm
Materialdicke: 1,0 mm
Materialqualität: Haushaut Aluminium Fassadenband H44
Legierung: EN AW 3005 gemäß EN 573-3
Vorderseite: Pearls
beidseitige Kopfkantung

Crosspaneel: inkl. Kantungen zur optischen Gestaltung
Baubreite inkl. Fuge 15mm: 200mm/300mm/400mm

Farbe:
- Anthrazit Pearls,
- Hausgrau Pearls,
- Zinksilber Pearls,
- Grau Pearls. (weitere Farben auf Anfrage möglich)

Rückseite: Schutzlack
Verlegung: horizontal
Brandverhaltensklasse: A1 gemäß EN 13501-1
Umwelt-Produktdeklaration nach ISO 14025 und EN 15804:
EPD-GDA-2019131-IBG1-DE

Die Paneele sind mittig mittels Fixpunkt zu montieren.
Alle weiteren Befestigungspunkte werden mit einer Langlochstanze vorgelocht,
um die thermische Längenänderung zu gewährleisten.
Das Paneell ist mit einem seitlichen Abstand (Fuge) von 15mm zu verarbeiten.
Die seitlichen Fugen werden mit den Systemzugehörigen Stoßblechen hinterlegt.

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Menge: 0,000 m2

**5 haushaut Taschenprofil**
Liefern und Montieren von haushaut Taschenprofilen
für seitliche Wandanschlüsse/Abschlüsse, einschließlich
Befestigungsmaterial sowie anarbeiten an
die Haushaut Fassadenbekleidung.

Abkantung: 3 Stk.
Länge: 2000 mm
Farbe: wie Hauptposition
Materialdicke: 0,7mm
Materialqualität: Haushaut Falzband H41
Menge: 0,000 m

**6 haushaut Endprofil**
Liefern und Montieren von haushaut Endprofilen
für den unteren Abschluss, einschließlich Befestigungs-
u.
Dichtungsmaterial sowie anarbeiten an die haushaut
Fassadenbekleidung.

Länge:  mm
Farbe: wie Hauptposition
Materialdicke: 0,7mm
Materialqualität: Haushaut Falzband H41
Menge: 0,000 m

**7 haushaut Lisenenprofil**
Liefern und Montieren von haushaut Lisenenprofilen zur
horizontalen versatzlosen Verbindung der Hauspaneele,
einschließlich Befestigungs- u. Dichtungsmaterial sowie
anarbeiten an die haushaut Fassadenbekleidung.

Abkantung: 5 Stk.
Länge:  mm
Farbe: wie Hauptposition
Materialdicke: 0,7mm
Materialqualität: Haushaut Falzband H41
Menge: 0,000 m

**8 haushaut Eckausbildung außen (1 Teilig)**
Liefern und Montieren von haushaut Außeneckprofilen
1-Teilig,
einschließlich Befestigungsmaterial und anarbeiten and
die
haushaut Fassadenbekleidung.

Abkantung: 7 Stk.
Länge:  mm
Materialdicke: 0,7mm
Materialqualität: Haushaut Falzband H41
Farbe: wie Hauptposition

Auf eine lotrechte Montage ist zu achten,
Menge: 0,000 m

**10 Fenster-/Türanschluss horizontal (Sturz) aus haushaut Falzband**
Liefern und Montieren von Fenster-/Türanschlüssen
horizontal
(Sturz) aus haushaut Falzband. Einschließlich
Befestigungs-
und Abdichtungsmaterial sowie anarbeiten an die
haushaut
Fassadenbekleidung und Fensterleibung.

Sturz:
Zuschnitt:  mm
Abkantung:  Stk.
Materialdicke: 0,7mm
Materialqualität: Haushaut Falzband H41
Farbe: wie Hauptposition

Steckleiste:
Zuschnitt: 120 mm
Abkantung: 3 Stk.
Länge: 2000 mm
Menge: 0,000 m

**11 Fenster-/Türanschluss vertikal (Leibung) aus haushaut Falzband**
Liefern und Montieren von Fenster-/Türanschlüssen
vertikal
(Leibung) aus haushaut Falzband. Einschließlich
Befestigungs-
und Abdichtungsmaterial sowie anarbeiten an die
haushaut
Fassadenbekleidung, Fensterbank und Sturz.

Leibung:
Zuschnitt:  mm
Abkantung:  Stk.
Materialdicke: 0,7mm
Materialqualität: Haushaut Falzband H41
Farbe: wie Hauptposition

Steckleiste:
Zuschnitt: 120 mm
Abkantung: 3 Stk.
Länge: 2000 mm
Menge: 0,000 m

**12 Fensterbänke aus haushaut Falzband**
Liefern und Montieren von Fensterbänke aus haushaut
Falzband, einschließlich Befestigungsmaterial und
herstellen
der seitlichen Anschlüsse.

Fensterbank:
Zuschnitt:  mm
Abkantung: 3 Stk.
Materialdicke: 0,7mm

Haltewinkel:
Zuschnitt:  mm
Abkantung: 1 Stk
Materialdicke: 1,00 mm
Menge: 0,000 m

**13 Attikaabdeckung aus haushaut Falzband**
Liefern und Montieren von Attikaabdeckungen aus
Haushaut Falzband,
einschließlich beidseitiger Haftstreifen und
Befestigungsmaterial. Die einzelnen Elemente sind in
Längen zu max. 3000 mm je nach Zuschnitt anzufertigen.
Verbindungsarten: Stehfalz, Überschubleiste oder
Unterlagswellblech.

Zuschnitt:  mm
Abkantung: 4 Stk.
Materialqualität: Aluminium
Legierung: AlMn1Mg0,5, H41
Materialstärke: 0,7 mm
Farbe: wie Hauptposition
Menge: 0,000 m

**14 Herstellen von Durchdringungen**
Herstellen von Durchdringung für Tragprofile (z.B.
Werbetafeln,
Lüftungen, etc.) in die haushaut Fassadenbekleidung,
einschließlich Stütz.- bzw. Hilfskonstruktionen,
Befestigungs-
und Abdichtungsmaterial sowie anarbeiten an die
haushaut
Fassadenbekleidung

Öffnungsgröße:

a '.........'
b '.........'
Menge: 0,000 St

**15 Haushaut Innenecke**
Liefern und Montieren einer Haushaut Innenecke, einschließlich Befestigungsmaterial und anarbeiten and
die Haushaut Fassadenbekleidung.

Länge:  mm
Abkantungen: 5 Stk
Materialdicke: 0,7mm
Materialqualität: Haushaut Falzband H41

Auf eine lotrechte Montage ist zu achten.

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Menge: 0,000 m

USt %: 19,00
